# Los 2: Verkehrsführung
Angebotsaufforderung (GAEB 90, DA83)
Währung: EUR
Auftraggeber: Autobahn GmbH des Bundes

## Los 2: Verkehrsführung
Datum: 19.06.26

### Abschnitt 00 Allgemeine Leistungen

#### Unterabschnitt 00.00 Allgemeine Leistungen

**00.00.0001 Kontrolle d. Verkehrss. an Arb.st. zwei bzw. einmal*schrift.Dokument**
StL-Nr. 22110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 330,000 d
Zuordnung: 105

**00.00.0002 Baustellenschild anfert. und aufst. Folie Typ 1**
StL-Nr. 21910140701
Baustelleninformationsschild einschließlich Aufstellvorrichtung nach Unterlagen des AG anfertigen und beschriften, zur Baustelle anfahren und standsicher aufstellen. Notwendige Erdarbeiten ausführen, Fundamente
herstellen. Statischen Nachweis erbringen. Bauschild
während der Bauzeit unterhalten und säubern.
Verkehrszeichenfolie Typ 1, voll retroreflektierend.
Menge: 2,000 St
Zuordnung: 101

**00.00.0003 Änderung Baustelleninfoschild**
Abänderung auf Anweisung des AG.
Abänderung des Schriftzuges der vor. Fertigstellung der
Arbeiten auf dem Baustelleninformationsschild.
Menge: 2,000 St

**00.00.0004 Verkehrsfläche kehren**
Verkehrsfläche mit einer selbstaufnehmenden
Kehrmaschine während der Einrichtung der
Verkehrsführungsphasen kehren. Kehrgut aufnehmen und
nach Wahl des AN verwerten.
Verkehrsfläche 'gesamte Fahrbahn im gesicherten
Arbeitsbereich während der Einrichtung der
Verkehrsführung'.
Abrechnung je Einsatz.
Menge: 6,000 St
Zuordnung: 113

**00.00.0005 Markierungsfläche trocknen**
StL-Nr. 221105312
Fläche für Markierung auf Anordnung des AG schonend
trocknen. Vorübergehende Verkehrssicherungsmaßnahmen
durchführen. Abgerechnet wird die zu markierende
Fläche. Bei Pfeil, Buchstabe, Ziffer, Verkehrsschild
und Piktogramm ergibt sich die Fläche aus dem kleinsten
umschriebenen Rechteck.
Menge: 2100,000 m2
Zuordnung: 105

**00.00.0006 Markierungsfläche reinigen Saugkehrwagen**
StL-Nr. 22110531602
Fläche der Markierung reinigen.
Kehrgut aufnehmen und nach Wahl des AN verwerten.
Vorübergehende Verkehrssicherungsmaßnahmen durchführen.
Abgerechnet wird die zu markierende Fläche. Bei Pfeil,
Buchstabe, Ziffer, Verkehrsschild und Piktogramm ergibt
sich die Fläche aus dem kleinsten umschriebenen Rechteck.
Reinigung mit Saugkehrwagen.
Menge: 2100,000 m2
Zuordnung: 105

**00.00.0007 Verkehrstafel aufbauen und abbauen Typ RA3, C*profilverstärkt*Höhe 2,00 m**
StL-Nr. 221105240995192
Verkehrstafel aufbauen und abbauen. Vorhalten, Kontrolle, Wartung und Instandsetzung werden gesondert
vergütet. Aufstellvorrichtung nach statischen Erfordernissen. Vorübergehende Verkehrssicherungsmaßnahmen
durchführen. 70 v.H. des Preises werden nach Aufbau,
der Rest nach Abbau vergütet.
Verkehrstafel '"rechts einordnen" analog
Musterzeichnung A'
Größe '1,6 m x 2,0'
Retroreflektierend mit Folie Klasse RA3, Aufbau C.
Randausbildung = profilverstärkt.
Aufstellvorrichtung 'nach Wahl des AN'
Aufstellhöhe über der Verkehrsfläche = 2,00 m.
Menge: 3,000 St
Zuordnung: 105

### Abschnitt 01 Phase 1 - VF 2+2

#### Unterabschnitt 01.00 Verkehrsführung

**01.00.0001 Verkehrssich. läng. Dauer aufbauen Arbeitsstelle Anordnung Unt. AG**
StL-Nr. 22110510519909100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'gem. Verkehrsführungskonzepte des
AG in Anlehnung an Regelplan D I/4'
Vorhandene Verkehrsschilder 'gem. Verkehrszeichenplan
des AN außer Kraft setzen'
Für Verkehrsführungsphase 'Phase 1 - 2+2 außen'
Verkehrsrechtliche Anordnung nach Unterlagen des AG
einholen und zugehörige Unterlagen erstellen. Erforderliche Ortsbesichtigungen zur Erstellung der Planunterlagen für die verkehrsrechtliche Anordnung durchführen.
Menge: 1,000 Psch
Zuordnung: 105

**01.00.0002 Verkehrssich. läng. Dauer vorhalten wie Vorposition**
StL-Nr. 22110511010
Verkehrssicherung längerer Dauer vorhalten, warten, instand setzen und betreiben. Vorübergehende Verkehrssicherungsmaßnahmen durchführen. Die Kontrolle der Verkehrssicherung wird gesondert vergütet.
Verkehrssicherung wie in Vorposition beschrieben.
Menge: 30,000 d
Zuordnung: 105

**01.00.0003 Verkehrssich. läng. Dauer abbauen**
StL-Nr. 2211051200909
Verkehrssicherung an Arbeitsstellen längerer Dauer abbauen. Vorübergehende Verkehrssicherungsmaßnahmen
durchführen. Vorübergehende Markierung entfernen,
transportable Lichtsignalanlage, bauliches Leitelement,
mobile Stauwarnanlage, LED-Anzeigetafel und transportable Schutzeinrichtung abbauen werden gesondert
vergütet.
Vorhandene Verkehrsschilder 'wieder in Kraft setzen'
Für Verkehrsführungsphase 'Phase 1 -  2+2 außen'
Menge: 1,000 Psch
Zuordnung: 105

#### Unterabschnitt 01.01 Vorübergehende Markierungen

*Hinweis*
und Folgenden:
Massen für beide FR zusammengefasst:
- in FR Dortmund von ca. km 51,100 bis km 52,870.
- in FR Kassel von km 51,880 bis 53,500.

**01.01.0001 Längsmarkierung Typ II herstellen*Breite 0,15 m Folie, profiliert P 7*grobstr. Decke Markierung entf.**
StL-Nr. 22110533292693101
Längsmarkierung Typ II einschl. evtl. Sperrflächenumrandung als vorübergehende Markierung herstellen, warten und instand setzen. Vormarkieren. Vorübergehende
Verkehrssicherungsmaßnahmen durchführen. Abgerechnet
wird der markierte Strich, bei Doppelstrichen zwei
Striche.
Markierung 'durchgehend als Fahrstreifen- oder
Fahrbahnbegrenzung'
Strichbreite = 0,15 m.
Markierungssystem aus Folie, Gewebe- oder Kunststoffträger, als profiliertes System.
Schichtdicke '2,5 mm'
Verkehrsklasse = P 7.
Markierung auf grobstrukturierter Asphaltdeckschicht.
Markierung entfernen. Abfall aufnehmen und nach Wahl
des AN verwerten.
Menge: 6650,000 m
Zuordnung: 105

**01.01.0002 Längsmarkierung Typ II herstellen Str/L 1zu2 Leitl.*Breite 0,15 m Folie, profiliert P 7*grobstr. Decke Markierung entf.**
StL-Nr. 22110533232693101
Längsmarkierung Typ II einschl. evtl. Sperrflächenumrandung als vorübergehende Markierung herstellen, warten und instand setzen. Vormarkieren. Vorübergehende
Verkehrssicherungsmaßnahmen durchführen. Abgerechnet
wird der markierte Strich, bei Doppelstrichen zwei
Striche.
Unterbrochen; Verhältnis Strich/Lücke 1 zu 2 als Leitlinie.
Strichbreite = 0,15 m.
Markierungssystem aus Folie, Gewebe- oder Kunststoffträger, als profiliertes System.
Schichtdicke '2,5 mm'
Verkehrsklasse = P 7.
Markierung auf grobstrukturierter Asphaltdeckschicht.
Markierung entfernen. Abfall aufnehmen und nach Wahl
des AN verwerten.
Menge: 450,000 m
Zuordnung: 105

**01.01.0003 Längsmarkierung Typ II herstellen Str/L 1zu1 Blockm*Breite 0,30 m Folie, profiliert P 7*grobstr. Decke Markierung entf.**
StL-Nr. 22110533244693101
Längsmarkierung Typ II einschl. evtl. Sperrflächenumrandung als vorübergehende Markierung herstellen, warten und instand setzen. Vormarkieren. Vorübergehende
Verkehrssicherungsmaßnahmen durchführen. Abgerechnet
wird der markierte Strich, bei Doppelstrichen zwei
Striche.
Unterbrochen; Verhältnis Strich/Lücke 1 zu 1 als Fahrbahnbegrenzung (Blockmarkierung).
Strichbreite = 0,30 m.
Markierungssystem aus Folie, Gewebe- oder Kunststoffträger, als profiliertes System.
Schichtdicke '2,5 mm'
Verkehrsklasse = P 7.
Markierung auf grobstrukturierter Asphaltdeckschicht.
Markierung entfernen. Abfall aufnehmen und nach Wahl
des AN verwerten.
Menge: 200,000 m
Zuordnung: 105

**01.01.0004 Längsmarkierung Typ II herstellen Str/L 2zu1 Leitl.*Breite 0,15 m Folie, profiliert P 7*grobstr. Decke Markierung entf.**
StL-Nr. 22110533262693101
Längsmarkierung Typ II einschl. evtl. Sperrflächenumrandung als vorübergehende Markierung herstellen, warten und instand setzen. Vormarkieren. Vorübergehende
Verkehrssicherungsmaßnahmen durchführen. Abgerechnet
wird der markierte Strich, bei Doppelstrichen zwei
Striche.
Unterbrochen; Verhältnis Strich/Lücke 2 zu 1 als Leitlinie.
Strichbreite = 0,15 m.
Markierungssystem aus Folie, Gewebe- oder Kunststoffträger, als profiliertes System.
Schichtdicke '2,5 mm'
Verkehrsklasse = P 7.
Markierung auf grobstrukturierter Asphaltdeckschicht.
Markierung entfernen. Abfall aufnehmen und nach Wahl
des AN verwerten.
Menge: 550,000 m
Zuordnung: 105

#### Unterabschnitt 01.02 Transportable Schutzeinrichtungen

*Hinweis*
Die folgenden Positionen beziehen sich auf die
Transportable Schutzeinrichtung:
- in FR Dortmund von ca. km 51,850 bis km 51,100.
- in FR Kassel von ca. km 51,920 bis km 52,760.

**01.02.0001 Transp.Schutzeinrichtung aufbauen Arb.st./fl. Verk.*Aufhaltest. T3 Wirkungsber.maxW3*Aufst.unverankert**
StL-Nr. 221105605233001
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 3 (W max. 1,00 m).
Aufstellung unverankert.
Menge: 1700,000 m
Zuordnung: 105

**01.02.0002 Transport. Schutzeinr. vorhalten wie Vorposition**
StL-Nr. 22110561001
Transportable Schutzeinrichtung vorhalten, warten und
instand setzen. Vorübergehende Verkehrssicherungsmaßnahmen durchführen. Die Kontrolle wird gesondert
vergütet.
Transportable Schutzeinrichtung wie in Vorposition beschrieben.
Menge: 51000,000 md
Zuordnung: 105

**01.02.0003 Dilatationsstoß aufbauen (Zul.)**
StL-Nr. 22110565099
Dilatationsstoß, nicht systembedingt, für transportable
Schutzeinrichtungen im Bauwerksbereich aufbauen und abbauen. Vergütet wird der Mehraufwand gegenüber der angegebenen Position als Zulage. Vorhalten, Kontrolle,
Wartung und Instandsetzung werden gesondert vergütet.
Vorübergehende Verkehrssicherungsmaßnahmen durchführen.
70 v. H. des Preises werden nach Aufbau, der Rest nach
Abbau vergütet.
Dilatation '80mm'
Zulage zu OZ '01.02.0001 '
Menge: 2,000 St
Zuordnung: 105

**01.02.0004 Dilatationsstoß vorhalten wie Vorposition**
StL-Nr. 22110565501
Dilatationsstoß für transportable Schutzeinrichtungen
vorhalten, warten und instand setzen. Vorübergehende
Verkehrssicherungsmaßnahmen durchführen. Die Kontrolle
wird gesondert vergütet.
Dilatationsstoß wie in Vorposition beschrieben.
Menge: 60,000 Std
Zuordnung: 105

**01.02.0005 AEK f. transp. Schutzeinr. aufb.**
StL-Nr. 22110562590
Anfangs-/Endkonstruktion (AEK) für transportable
Schutzeinrichtung aufbauen und abbauen. Vorhalten, Kontrolle, Wartung und Instandsetzung werden gesondert
vergütet. Vorübergehende Verkehrssicherungsmaßnahmen
durchführen. 70 v. H. des Preises werden nach Aufbau,
der Rest nach Abbau vergütet.
AEK an OZ '01.02.0001.'
Menge: 4,000 St
Zuordnung: 105

**01.02.0006 AEK vorhalten wie Vorposition**
StL-Nr. 22110563001
Anfangs-/Endkonstruktion (AEK) für transportable
Schutzeinrichtung vorhalten, warten und instand setzen.
Vorübergehende Verkehrssicherungsmaßnahmen durchführen.
Die Kontrolle wird gesondert vergütet.
AEK wie in Vorposition beschrieben.
Menge: 120,000 Std
Zuordnung: 105

### Abschnitt 02 Phase 2 VF 3+1 innen

#### Unterabschnitt 02.00 Verkehrsführung

**02.00.0001 Verkehrssich. läng. Dauer aufbauen Arbeitsstelle Anordnung Unt. AG**
StL-Nr. 22110510519909100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'gem. Verkehrsführungskonzepte des
AG in Anlehnung an Regelplan D II/1a und D II/1b'
Vorhandene Verkehrsschilder 'gem. Verkehrszeichenplan
des AN außer Kraft setzen'
Für Verkehrsführungsphase 'Phase 2 - 3+1 innen'
Verkehrsrechtliche Anordnung nach Unterlagen des AG
einholen und zugehörige Unterlagen erstellen. Erforderliche Ortsbesichtigungen zur Erstellung der Planunterlagen für die verkehrsrechtliche Anordnung durchführen.
Menge: 1,000 Psch
Zuordnung: 105

**02.00.0002 Verkehrssich. läng. Dauer vorhalten wie Vorposition**
StL-Nr. 22110511010
Verkehrssicherung längerer Dauer vorhalten, warten, instand setzen und betreiben. Vorübergehende Verkehrssicherungsmaßnahmen durchführen. Die Kontrolle der Verkehrssicherung wird gesondert vergütet.
Verkehrssicherung wie in Vorposition beschrieben.
Menge: 150,000 d
Zuordnung: 105

#### Unterabschnitt 02.01 Vorübergehende Markierungen

*Hinweis*
Die folgenden Positionen beziehen sich auf die
Gelbmarkierungen:
- in FR Dortmund von ca. km 51,100 bis km 52,870.
- in FR Kassel von km 53,500 bis 51,950.

**02.01.0001 Längsmarkierung Typ II herstellen*Breite 0,15 m Folie, profiliert P 7*grobstr. Decke Markierung entf.**
StL-Nr. 22110533292693101
Längsmarkierung Typ II einschl. evtl. Sperrflächenumrandung als vorübergehende Markierung herstellen, warten und instand setzen. Vormarkieren. Vorübergehende
Verkehrssicherungsmaßnahmen durchführen. Abgerechnet
wird der markierte Strich, bei Doppelstrichen zwei
Striche.
Markierung 'durchgehend als Fahrstreifen- oder
Fahrbahnbegrenzung'
Strichbreite = 0,15 m.
Markierungssystem aus Folie, Gewebe- oder Kunststoffträger, als profiliertes System.
Schichtdicke '2,5 mm'
Verkehrsklasse = P 7.
Markierung auf grobstrukturierter Asphaltdeckschicht.
Markierung entfernen. Abfall aufnehmen und nach Wahl
des AN verwerten.
Menge: 4500,000 m
Zuordnung: 105

#### Unterabschnitt 02.02 Transportable Schutzeinrichtungen

*Hinweis*
Die folgenden Positionen beziehen sich auf die
Transportable Schutzeinrichtung:
- in FR Dortmund von ca. km 52,150 bis km 52,550.
- in FR Kassel von ca. km 52,690 bis km 51,920.

**02.02.0001 Transp.Schutzeinrichtung aufbauen Arb.st./fl. Verk.*Aufhaltest. T3 Wirkungsber.maxW3*Aufst.unverankert**
StL-Nr. 221105605233001
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 3 (W max. 1,00 m).
Aufstellung unverankert.
Menge: 400,000 m
Zuordnung: 105

**02.02.0002 Transp.Schutzeinrichtung aufbauen Arb.st./fl. Verk.*Aufhaltest. T3 Wirkungsber.maxW3*Aufst.unverankert**
StL-Nr. 221105605233001
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 3 (W max. 1,00 m).
Aufstellung unverankert.
Menge: 770,000 m
Zuordnung: 105

**02.02.0003 Transport. Schutzeinr. vorhalten**
StL-Nr. 22110561099
Transportable Schutzeinrichtung vorhalten, warten und
instand setzen. Vorübergehende Verkehrssicherungsmaßnahmen durchführen. Die Kontrolle wird gesondert
vergütet.
Transportable Schutzeinrichtung der OZ '02.02.0000 +
02.02.0001'
Menge: 176000,000 md
Zuordnung: 105

**02.02.0004 Dilatationsstoß aufbauen (Zul.)**
StL-Nr. 22110565099
Dilatationsstoß, nicht systembedingt, für transportable
Schutzeinrichtungen im Bauwerksbereich aufbauen und abbauen. Vergütet wird der Mehraufwand gegenüber der angegebenen Position als Zulage. Vorhalten, Kontrolle,
Wartung und Instandsetzung werden gesondert vergütet.
Vorübergehende Verkehrssicherungsmaßnahmen durchführen.
70 v. H. des Preises werden nach Aufbau, der Rest nach
Abbau vergütet.
Dilatation '80mm '
Zulage zu OZ '02.02.0001 + 02.02.0002'
Menge: 2,000 St
Zuordnung: 105

**02.02.0005 Dilatationsstoß vorhalten wie Vorposition**
StL-Nr. 22110565501
Dilatationsstoß für transportable Schutzeinrichtungen
vorhalten, warten und instand setzen. Vorübergehende
Verkehrssicherungsmaßnahmen durchführen. Die Kontrolle
wird gesondert vergütet.
Dilatationsstoß wie in Vorposition beschrieben.
Menge: 300,000 Std
Zuordnung: 105

**02.02.0006 AEK f. transp. Schutzeinr. aufb.**
StL-Nr. 22110562590
Anfangs-/Endkonstruktion (AEK) für transportable
Schutzeinrichtung aufbauen und abbauen. Vorhalten, Kontrolle, Wartung und Instandsetzung werden gesondert
vergütet. Vorübergehende Verkehrssicherungsmaßnahmen
durchführen. 70 v. H. des Preises werden nach Aufbau,
der Rest nach Abbau vergütet.
AEK an OZ '02.02.0001 + 02.02.0002'
Menge: 4,000 St
Zuordnung: 105

**02.02.0007 AEK vorhalten wie Vorposition**
StL-Nr. 22110563001
Anfangs-/Endkonstruktion (AEK) für transportable
Schutzeinrichtung vorhalten, warten und instand setzen.
Vorübergehende Verkehrssicherungsmaßnahmen durchführen.
Die Kontrolle wird gesondert vergütet.
AEK wie in Vorposition beschrieben.
Menge: 600,000 Std
Zuordnung: 105

#### Unterabschnitt 02.03 Dauerhafte Markierungen

**02.03.0001 Längsmarkierung Typ II herstellen durchg.Fb.begr.*Breite 0,30 m ohne Vormarkier.*mehrkomp. Farbe*auf Betondecke**
StL-Nr. 22113130514220902
Längsmarkierung Typ II einschl. evtl. Sperrflächenumrandung als Verkehrsfreigabemarkierung herstellen. Ab-
gerechnet wird der markierte Strich, bei Doppelstrichen
zwei Striche.
Durchgehend als Fahrbahnbegrenzung.
Strichbreite = 0,30 m.
Strich ohne Vormarkierung.
Markierungssystem aus mehrkomponentiger lösemittelarmer
Farbe (High-Solid).
Verkehrsklasse 'P7'
Markierung auf Betondecke.
Menge: 160,000 m
Zuordnung: 131

**02.03.0002 Längsmarkierung Typ II herstellen Leitlinie 1 zu 2*Breite 0,15 m ohne Vormarkier.*mehrkomp. Farbe*auf Betondecke**
StL-Nr. 22113130532220902
Längsmarkierung Typ II einschl. evtl. Sperrflächenumrandung als Verkehrsfreigabemarkierung herstellen. Ab-
gerechnet wird der markierte Strich, bei Doppelstrichen
zwei Striche.
Unterbrochen; Verhältnis Strich/Lücke 1 zu 2 als Leitlinie.
Strichbreite = 0,15 m.
Strich ohne Vormarkierung.
Markierungssystem aus mehrkomponentiger lösemittelarmer
Farbe (High-Solid).
Verkehrsklasse 'P7'
Markierung auf Betondecke.
Menge: 55,000 m
Zuordnung: 131

### Abschnitt 03 Phase 3 VF 3+1 außen

#### Unterabschnitt 03.00 Verkehrsführung

**03.00.0001 Verkehrssicherung umbauen Anordnung Unt. AG**
StL-Nr. 221105115999910
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '2 - 3+1 innen'
Umbauen nach Verkehrsführungsphase '3 - 3+1 außen'
Umbauen 'gem. Verkehrsführungskonzepte des AG in
Anlehnung an Regelplan D II/1a und D II/1b'
Vorhandene Verkehrsschilder 'gem. Verkehrszeichenplan
des AN außer Kraft setzen'
Verkehrsrechtliche Anordnung nach Unterlagen des AG
einholen und zugehörige Unterlagen erstellen. Erforderliche Ortsbesichtigungen zur Erstellung der Planunterlagen für die verkehrsrechtliche Anordnung durchführen.
Menge: 1,000 Psch
Zuordnung: 105

**03.00.0002 Verkehrssich. läng. Dauer vorhalten wie Vorposition**
StL-Nr. 22110511010
Verkehrssicherung längerer Dauer vorhalten, warten, instand setzen und betreiben. Vorübergehende Verkehrssicherungsmaßnahmen durchführen. Die Kontrolle der Verkehrssicherung wird gesondert vergütet.
Verkehrssicherung wie in Vorposition beschrieben.
Menge: 150,000 d
Zuordnung: 105

**03.00.0003 Verkehrssich. läng. Dauer abbauen**
StL-Nr. 2211051200009
Verkehrssicherung an Arbeitsstellen längerer Dauer abbauen. Vorübergehende Verkehrssicherungsmaßnahmen
durchführen. Vorübergehende Markierung entfernen,
transportable Lichtsignalanlage, bauliches Leitelement,
mobile Stauwarnanlage, LED-Anzeigetafel und transportable Schutzeinrichtung abbauen werden gesondert
vergütet.
Für Verkehrsführungsphase '= 3 - VF 3+1 außen'
Menge: 1,000 Psch
Zuordnung: 105

#### Unterabschnitt 03.01 Vorübergehende Markierungen

*Hinweis*
Die folgenden Positionen beziehen sich auf die
Gelbmarkierungen:
- in FR Dortmund von ca. km 51,100 bis km 52,870.
- in FR Kassel von km 51,950 bis 53,500.

**03.01.0001 Längsmarkierung Typ II herstellen*Breite 0,15 m Folie, profiliert P 7*grobstr. Decke Markierung entf.**
StL-Nr. 22110533292693101
Längsmarkierung Typ II einschl. evtl. Sperrflächenumrandung als vorübergehende Markierung herstellen, warten und instand setzen. Vormarkieren. Vorübergehende
Verkehrssicherungsmaßnahmen durchführen. Abgerechnet
wird der markierte Strich, bei Doppelstrichen zwei
Striche.
Markierung 'durchgehend als Fahrstreifen- oder
Fahrbahnbegrenzung'
Strichbreite = 0,15 m.
Markierungssystem aus Folie, Gewebe- oder Kunststoffträger, als profiliertes System.
Schichtdicke '2,5 mm'
Verkehrsklasse = P 7.
Markierung auf grobstrukturierter Asphaltdeckschicht.
Markierung entfernen. Abfall aufnehmen und nach Wahl
des AN verwerten.
Menge: 1200,000 m
Zuordnung: 105

#### Unterabschnitt 03.02 Transportable Schutzeinrichtungen

*Hinweis*
Die folgenden Positionen beziehen sich auf die
Transportable Schutzeinrichtung:
- in FR Dortmund von ca. km 52,150 bis km 52,550.
- in FR Dortmund von ca. km 52,150 bis km 52,600.
- in FR Kassel von ca. km 51,920 bis km 52,690.

**03.02.0001 Transp.Schutzeinrichtung aufbauen Arb.st./fl. Verk.*Aufhaltest. T3 Wirkungsber.maxW3*Aufst.unverankert**
StL-Nr. 221105605233001
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 3 (W max. 1,00 m).
Aufstellung unverankert.
Menge: 450,000 m
Zuordnung: 105

**03.02.0002 Transp. Schutzeinrichtung umsetzen*entg.Verkehrsstr.**
StL-Nr. 221105615999003
Transportable Schutzeinrichtung innerhalb des Arbeitsstellenbereiches umsetzen. Vorübergehende Verkehrssicherungsmaßnahmen durchführen.
Transportable Schutzeinrichtung der OZ '02.02.0001. '
Umsetzen von Verkehrsführungsphase '2 '
Umsetzen nach Verkehrsführungsphase '3 '
Standort nach Umsetzen = Einsatzbereich D, zwischen
entgegengesetzt gerichteten Verkehrsströmen.
Menge: 400,000 m
Zuordnung: 105

**03.02.0003 Transport. Schutzeinr. vorhalten**
StL-Nr. 22110561099
Transportable Schutzeinrichtung vorhalten, warten und
instand setzen. Vorübergehende Verkehrssicherungsmaßnahmen durchführen. Die Kontrolle wird gesondert
vergütet.
Transportable Schutzeinrichtung der OZ '02.02.0002 +
03.02.0001 + 03.02.0002'
Menge: 128000,000 md
Zuordnung: 105

**03.02.0004 Dilatationsstoß aufbauen (Zul.)**
StL-Nr. 22110565099
Dilatationsstoß, nicht systembedingt, für transportable
Schutzeinrichtungen im Bauwerksbereich aufbauen und abbauen. Vergütet wird der Mehraufwand gegenüber der angegebenen Position als Zulage. Vorhalten, Kontrolle,
Wartung und Instandsetzung werden gesondert vergütet.
Vorübergehende Verkehrssicherungsmaßnahmen durchführen.
70 v. H. des Preises werden nach Aufbau, der Rest nach
Abbau vergütet.
Dilatation '80mm '
Zulage zu OZ '02.02.0002 + 03.02.0001 + 03.02.0002 '
Menge: 3,000 St
Zuordnung: 105

**03.02.0005 Dilatationsstoß vorhalten wie Vorposition**
StL-Nr. 22110565501
Dilatationsstoß für transportable Schutzeinrichtungen
vorhalten, warten und instand setzen. Vorübergehende
Verkehrssicherungsmaßnahmen durchführen. Die Kontrolle
wird gesondert vergütet.
Dilatationsstoß wie in Vorposition beschrieben.
Menge: 450,000 Std
Zuordnung: 105

**03.02.0006 AEK f. transp. Schutzeinr. aufb.**
StL-Nr. 22110562590
Anfangs-/Endkonstruktion (AEK) für transportable
Schutzeinrichtung aufbauen und abbauen. Vorhalten, Kontrolle, Wartung und Instandsetzung werden gesondert
vergütet. Vorübergehende Verkehrssicherungsmaßnahmen
durchführen. 70 v. H. des Preises werden nach Aufbau,
der Rest nach Abbau vergütet.
AEK an OZ '03.02.0001.'
Menge: 6,000 St
Zuordnung: 105

**03.02.0007 AEK vorhalten wie Vorposition**
StL-Nr. 22110563001
Anfangs-/Endkonstruktion (AEK) für transportable
Schutzeinrichtung vorhalten, warten und instand setzen.
Vorübergehende Verkehrssicherungsmaßnahmen durchführen.
Die Kontrolle wird gesondert vergütet.
AEK wie in Vorposition beschrieben.
Menge: 900,000 Std
Zuordnung: 105

#### Unterabschnitt 03.03 Dauerhafte Markierungen

**03.03.0001 Längsmarkierung Typ II herstellen durchg.Fb.begr.*Breite 0,15 m ohne Vormarkier.*mehrkomp. Farbe*auf Betondecke**
StL-Nr. 22113130512220902
Längsmarkierung Typ II einschl. evtl. Sperrflächenumrandung als Verkehrsfreigabemarkierung herstellen. Ab-
gerechnet wird der markierte Strich, bei Doppelstrichen
zwei Striche.
Durchgehend als Fahrbahnbegrenzung.
Strichbreite = 0,15 m.
Strich ohne Vormarkierung.
Markierungssystem aus mehrkomponentiger lösemittelarmer
Farbe (High-Solid).
Verkehrsklasse 'P7'
Markierung auf Betondecke.
Menge: 160,000 m
Zuordnung: 131

### Abschnitt 04 Phase 4 Übergang ENB

#### Unterabschnitt 04.00 Verkehrsführung

**04.00.0001 Verkehrssich. läng. Dauer aufbauen Arbeitsstelle*Verk.konzept AG*Anordnung Unt. AG**
StL-Nr. 22110510512009100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Für Verkehrsführungsphase 'Endzustand'
Verkehrsrechtliche Anordnung nach Unterlagen des AG
einholen und zugehörige Unterlagen erstellen. Erforderliche Ortsbesichtigungen zur Erstellung der Planunterlagen für die verkehrsrechtliche Anordnung durchführen.
Menge: 1,000 Psch
Zuordnung: 105

**04.00.0002 Verkehrssich. läng. Dauer vorhalten wie Vorposition**
StL-Nr. 22110511010
Verkehrssicherung längerer Dauer vorhalten, warten, instand setzen und betreiben. Vorübergehende Verkehrssicherungsmaßnahmen durchführen. Die Kontrolle der Verkehrssicherung wird gesondert vergütet.
Verkehrssicherung wie in Vorposition beschrieben.
Menge: 90,000 d
Zuordnung: 105

**04.00.0003 Verkehrssich. läng. Dauer abbauen**
StL-Nr. 2211051200009
Verkehrssicherung an Arbeitsstellen längerer Dauer abbauen. Vorübergehende Verkehrssicherungsmaßnahmen
durchführen. Vorübergehende Markierung entfernen,
transportable Lichtsignalanlage, bauliches Leitelement,
mobile Stauwarnanlage, LED-Anzeigetafel und transportable Schutzeinrichtung abbauen werden gesondert
vergütet.
Für Verkehrsführungsphase 'Endzustand'
Menge: 1,000 Psch
Zuordnung: 105

#### Unterabschnitt 04.01 Transportable Schutzeinrichtungen

*Hinweis*
Die folgenden Positionen beziehen sich auf die
Transportable Schutzeinrichtung von ca. km 52,690 bis
km 51,920.

**04.01.0001 Transp. Schutzeinrichtung umsetzen*entg.Verkehrsstr.**
StL-Nr. 221105615999003
Transportable Schutzeinrichtung innerhalb des Arbeitsstellenbereiches umsetzen. Vorübergehende Verkehrssicherungsmaßnahmen durchführen.
Transportable Schutzeinrichtung der OZ '02.02.0002.'
Umsetzen von Verkehrsführungsphase '2/3'
Umsetzen nach Verkehrsführungsphase 'Endzustand'
Standort nach Umsetzen = Einsatzbereich D, zwischen
entgegengesetzt gerichteten Verkehrsströmen.
Menge: 770,000 m
Zuordnung: 105

**04.01.0002 Transport. Schutzeinr. vorhalten**
StL-Nr. 22110561099
Transportable Schutzeinrichtung vorhalten, warten und
instand setzen. Vorübergehende Verkehrssicherungsmaßnahmen durchführen. Die Kontrolle wird gesondert
vergütet.
Transportable Schutzeinrichtung der OZ '04.01.0002. '
Menge: 70000,000 md
Zuordnung: 105

**04.01.0003 Dilatationsstoß aufbauen (Zul.)**
StL-Nr. 22110565099
Dilatationsstoß, nicht systembedingt, für transportable
Schutzeinrichtungen im Bauwerksbereich aufbauen und abbauen. Vergütet wird der Mehraufwand gegenüber der angegebenen Position als Zulage. Vorhalten, Kontrolle,
Wartung und Instandsetzung werden gesondert vergütet.
Vorübergehende Verkehrssicherungsmaßnahmen durchführen.
70 v. H. des Preises werden nach Aufbau, der Rest nach
Abbau vergütet.
Dilatation '80mm '
Zulage zu OZ '04.01.0001 '
Menge: 1,000 St
Zuordnung: 105

**04.01.0004 Dilatationsstoß vorhalten wie Vorposition**
StL-Nr. 22110565501
Dilatationsstoß für transportable Schutzeinrichtungen
vorhalten, warten und instand setzen. Vorübergehende
Verkehrssicherungsmaßnahmen durchführen. Die Kontrolle
wird gesondert vergütet.
Dilatationsstoß wie in Vorposition beschrieben.
Menge: 90,000 Std
Zuordnung: 105

**04.01.0005 AEK f. transp. Schutzeinr. aufb.**
StL-Nr. 22110562590
Anfangs-/Endkonstruktion (AEK) für transportable
Schutzeinrichtung aufbauen und abbauen. Vorhalten, Kontrolle, Wartung und Instandsetzung werden gesondert
vergütet. Vorübergehende Verkehrssicherungsmaßnahmen
durchführen. 70 v. H. des Preises werden nach Aufbau,
der Rest nach Abbau vergütet.
AEK an OZ '04.01.0001.'
Menge: 2,000 St
Zuordnung: 105

**04.01.0006 AEK vorhalten wie Vorposition**
StL-Nr. 22110563001
Anfangs-/Endkonstruktion (AEK) für transportable
Schutzeinrichtung vorhalten, warten und instand setzen.
Vorübergehende Verkehrssicherungsmaßnahmen durchführen.
Die Kontrolle wird gesondert vergütet.
AEK wie in Vorposition beschrieben.
Menge: 180,000 Std
Zuordnung: 105

### Abschnitt 05 Verkehrsführung kürzerer Dauer

#### Unterabschnitt 05.00 Verkehrsführung kürzerer Dauer

**05.00.0001 Verk.sich. kürzerer Dauer durchf.*stat. Arbeitsst.*über 4 bis 8 Std. bei Tageslicht*Anordnung n. Unt.**
StL-Nr. 22110513509192110
Verkehrssicherung an Arbeitsstellen von kürzerer Dauer
betriebsfertig aufbauen, vorhalten, warten, instand
setzen, betreiben und abbauen. Vorübergehende Verkehrssicherungsmaßnahmen durchführen.
Nach Verkehrszeichenplan Bezeichnung/Nummer
'RSA-Musterplan temporärer Übergang Nr. 1'
Für stationäre Arbeitsstelle.
Länge des Arbeitsbereiches 'Über die gesamte stationäre
Verkehrsführung'
Gesamtdauer der Verkehrsführung über 4 Std. bis 8 Std.
Bei Tageslicht.
Verkehrsrechtliche Anordnung nach Unterlagen des AG
einholen und zugehörige Unterlagen erstellen. Erforderliche Ortsbesichtigungen zur Erstellung der Planunterlagen für die verkehrsrechtliche Anordnung durchführen.
Menge: 1,000 St
Zuordnung: 105

**05.00.0002 Verk.sich. kürzerer Dauer durchf.*stat. Arbeitsst.*über 4 bis 8 Std. bei Tageslicht*Anordnung n. Unt.**
StL-Nr. 22110513509192110
Verkehrssicherung an Arbeitsstellen von kürzerer Dauer
betriebsfertig aufbauen, vorhalten, warten, instand
setzen, betreiben und abbauen. Vorübergehende Verkehrssicherungsmaßnahmen durchführen.
Nach Verkehrszeichenplan Bezeichnung/Nummer
'RSA-Musterplan temporärer Übergang Nr. 2'
Für stationäre Arbeitsstelle.
Länge des Arbeitsbereiches 'Über die gesamte stationäre
Verkehrsführung'
Gesamtdauer der Verkehrsführung über 4 Std. bis 8 Std.
Bei Tageslicht.
Verkehrsrechtliche Anordnung nach Unterlagen des AG
einholen und zugehörige Unterlagen erstellen. Erforderliche Ortsbesichtigungen zur Erstellung der Planunterlagen für die verkehrsrechtliche Anordnung durchführen.
Menge: 1,000 St
Zuordnung: 105

**05.00.0003 Verk.sich. kürzerer Dauer durchf.*stat. Arbeitsst.*über 4 bis 8 Std. bei Dunkelheit*Anordnung n. Unt.**
StL-Nr. 22110513509192210
Verkehrssicherung an Arbeitsstellen von kürzerer Dauer
betriebsfertig aufbauen, vorhalten, warten, instand
setzen, betreiben und abbauen. Vorübergehende Verkehrssicherungsmaßnahmen durchführen.
Nach Verkehrszeichenplan Bezeichnung/Nummer
'RSA-Musterplan temporärer Übergang Nr. N1'
Für stationäre Arbeitsstelle.
Länge des Arbeitsbereiches 'Über die gesamte stationäre
Verkehrsführung'
Gesamtdauer der Verkehrsführung über 4 Std. bis 8 Std.
Bei Dunkelheit.
Verkehrsrechtliche Anordnung nach Unterlagen des AG
einholen und zugehörige Unterlagen erstellen. Erforderliche Ortsbesichtigungen zur Erstellung der Planunterlagen für die verkehrsrechtliche Anordnung durchführen.
Menge: 1,000 St
Zuordnung: 105

**05.00.0004 Verk.sich. kürzerer Dauer durchf.*stat. Arbeitsst.*über 4 bis 8 Std. bei Dunkelheit*Anordnung n. Unt.**
StL-Nr. 22110513509192210
Verkehrssicherung an Arbeitsstellen von kürzerer Dauer
betriebsfertig aufbauen, vorhalten, warten, instand
setzen, betreiben und abbauen. Vorübergehende Verkehrssicherungsmaßnahmen durchführen.
Nach Verkehrszeichenplan Bezeichnung/Nummer
'RSA-Musterplan temporärer Übergang Nr. N3'
Für stationäre Arbeitsstelle.
Länge des Arbeitsbereiches 'Über die gesamte stationäre
Verkehrsführung'
Gesamtdauer der Verkehrsführung über 4 Std. bis 8 Std.
Bei Dunkelheit.
Verkehrsrechtliche Anordnung nach Unterlagen des AG
einholen und zugehörige Unterlagen erstellen. Erforderliche Ortsbesichtigungen zur Erstellung der Planunterlagen für die verkehrsrechtliche Anordnung durchführen.
Menge: 1,000 St
Zuordnung: 105

USt %: 19,00
